# A000, Psch Hochbau BAB - WI 2026ff
Angebotsaufforderung (GAEB DA XML 3.2, DA83)
Projekt: A-13408-00
Währung: EUR
Vergabeart: Öffentliche Ausschreibung
Eröffnung: 25.08.2026 00:00:00
Auftraggeber: Autobahn GmbH des Bundes, Niederlassung West, Außenstelle Wiesbaden, Autobahn GmbH-NL West, Ast.Wiesb., Hagenenr Str.44, 65203 Wiesbaden, Hagenauer Straße 44, 65203 Wiesbaden
Erstellt mit: GXML Toolbox V3.3 R20230829, iTWO_64 V25.0.772, 26.08.2026

## 262-26-7054 Rod_ Erdarbeiten Buchrain Ost/West
Datum: 26.08.2026
WaGr: 99_99_01
EP-Anteile: Lohn; Material; Geräte; Sonstige

### Abschnitt 00 Bauarbeiten Trocken WC

#### Unterabschnitt 00.00 Baustelleneinrichtung Parkplatz Ost

**00.00.0001 Baustelle einrichten Sämtl.LV-Abschn.*Zufahrt vorh.**
*** Pauschalposition
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen des Abschnittes Parkplatz Ost des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0003 Bauzaun aufstellen und entfernen Zaunhöhe 2,0 m*Stahlgitter-FT**
StL-Nr. 1910120733
Bauzaun nach Unterlagen des AG einschl. der erforderlichen Tore und Pfosten standsicher aufstellen, während
der Bauzeit vorhalten und unterhalten sowie nach Beendigung der Bauzeit entfernen. 70 v.H. des Preises werden nach Aufstellen, der Rest nach Entfernen des Bauzaunes vergütet.
Zaunhöhe = 2,00 m.
Zaun aus Stahlgitter-Fertigteilen.
Menge: 70,000 m
Leistungsbereichkatalog: 101

**00.00.0004 Bauzaun umsetzen Zaunhöhe 2,0 m*StahlgitterFT**
StL-Nr. 1910121233
Bauzaun innerhalb der Baustelle umsetzen. Nicht wiederverwertbare Teile ersetzen.
Zaunhöhe = 2,00 m.
Zaun aus Stahlgitter-Fertigteilen.
Menge: 35,000 m
Leistungsbereichkatalog: 101

**00.00.0005 Koordinierung und Abstimmung**
*** Pauschalposition
Koordinierung und Abstimmung der Leistungen mehrerer Auftragnehmer im Baufeld
Koordinierung und Abstimmung der eigenen Leistungen mit allen im Baufeld tätigen Auftragnehmern, Versorgungsunternehmen, Nachunternehmern sowie sonstigen Beteiligten.
Die Leistung umfasst insbesondere:
Teilnahme an Koordinierungs- und Baubesprechungen,
Abstimmung von Bauabläufen, Bauphasen und Bauzeiten,
Abstimmung räumlicher, zeitlicher und technologischer Abhängigkeiten der einzelnen Gewerke,
laufende Abstimmung der Arbeitsabläufe zur Vermeidung gegenseitiger Behinderungen,
Koordination von Geräte-, Material- und Flächeninanspruchnahmen,
Abstimmung mit Leitungsbau, Erdbau-, Straßenbau- oder sonstigen Gewerken,
Dokumentation wesentlicher Abstimmungsergebnisse sowie Information der Bauüberwachung über auftretende Konflikte.
Die Leistung umfasst nicht die allgemeine Koordinierungs- und Organisationspflicht des Auftraggebers gemäß § 4 Abs. 1 VOB/B, sondern ausschließlich die für die Durchführung der eigenen Leistungen erforderliche Abstimmung mit den weiteren am Bau Beteiligten.
Abrechnung: Pauschal, einschließlich sämtlicher Nebenleistungen.
Einheit: Psch Menge: 1,00
Menge: 1,000 Psch

#### Unterabschnitt 00.01 Erdarbeiten

**00.01.0001 Oberboden abtragen und andecken Abtr.über 10-30cm*Andeck. ü.15-25cm Abrechnung Abtrag**
StL-Nr. 2410611300299301
Oberboden ggf. einschließlich Vegetationsdecke abtragen
und profilgerecht wieder andecken einschließlich erforderlicher Zwischenlagerung auf Flächen nach Wahl des
AN. Beschreibung der Homogenbereiche nach Unterlagen
des AG.
Dicke des Abtrages über 10 bis 30 cm.
Andeckung 'außerhalb des Baufeld ( Parkplatz )'

Einbau 'An Böschung und in der Fläche'

Dicke der Andeckung über 15 bis 25 cm.
Abrechnung nach Abtragsprofilen.
Menge: 25,000 m3
Leistungsbereichkatalog: 106

*Hinweis: Hinweis zur OZ.:00.01.0002,*
Die Baugrube wird mit einer Böschung 1:1,5 hergestellt, Verbau wird nicht vergütet.

**00.01.0002 Baugrube herstellen*Tiefe >1,75-3,00m BM-0*Aush.i.lagern**
StL-Nr. 24108107093129
Baugrube nach Unterlagen des AG herstellen.
Beschreibung der Homogenbereiche nach Unterlagen des
AG. Verbau wird gesondert vergütet.
Baugrube 'für Schacht 3,3 x 6,3 m, Seiten 1:1,5 Böschen'

Baugrubentiefe über 1,75 bis 3,00 m.
Materialwerte nach EBV = BM-0
Aushub innerhalb der Baustelle lagern.
Abrechnung 'nach Profil'
Menge: 60,000 m3
Leistungsbereichkatalog: 108

**00.01.0003 Leitungsgraben herstellen gew. Boden*Tiefe bis 1,25 m Rohr bis DN 150*lag. i./ver.o.Lz. BM-F0**Aushub verwerten Abr. senkrecht**
StL-Nr. 2410820721101321
Leitungsgraben profilgerecht herstellen. Straßenaufbruch wird gesondert vergütet.
In gewachsenem Boden. Homogenbereich nach Unterlagen
des AG.
Grabentiefe bis 1,25 m.
Breite der Grabensohle für Rohr bis DN 150.
Aushub zur Wiederverwendung innerhalb der Baustelle
lagern, nach Verlegen der Leitung in Graben oberhalb
der Leitungszone einbauen und verdichten einschl. ggf.
erforderlicher Wasserzugabe.
Materialwerte nach EBV = BM-F0*
Zum Verfüllen nicht verwendeten Aushub nach Wahl des AN
verwerten.
Abrechnung mit senkrechten Wänden. Grabenbreite
nach DIN 18 300 ohne Berücksichtigung eines Verbaus.
Menge: 15,000 m3
Leistungsbereichkatalog: 108

**00.01.0004 Kabelschutzrohrverbund lief./verl.*1-lagig/Sandmant. Stahldraht einz.**
StL-Nr. 211341419201
Kabelschutzrohrverbund einschl. druckdichter Rohrverbindung liefern und verlegen. Erschwernisse aufgrund
querender Leitungen werden nicht gesondert vergütet.
Abgerechnet wird die verlegte Länge des Kabelschutzrohrverbundes.
Erdarbeiten und der Aufbruch von Straßenbefestigungen
werden gesondert vergütet.
Kabelschutzrohrverbund bestehend aus 'Kunststoff PE'

Rohrverlegung = Einlagig mit Sandummantelung, 10 cm
dick.
Einziehhilfe, aus verzinktem rundem Stahldraht, Durchmesser mind. 3 mm, mit je 2,00 m Überstand einziehen.
Menge: 150,000 m
Leistungsbereichkatalog: 134

**00.01.0005 Kabel liefern/in Schutzrohr einbr.*KSR endl. d110 innen glatt*Länge bis 100 m**
StL-Nr. 21134109900211
Kabel liefern und in vorhandenes Kabelschutzrohr einziehen/einblasen. Auf-, Abladen und Umsetzen der Kabeltrommel sowie Erschwernisse durch vorhandene Leitungen
werden nicht gesondert vergütet.
Vorhandene Schächte öffnen und schließen. Anzahl und
Lage der Schächte nach Unterlagen des AG.
Werkmessprotokolle sind mit der Lieferung der Kabel
vorzulegen.
Kabelspezifikation 'Erdkabel 5x2,5 / 5x1,5'

Kabelschutzrohr endlos über d50 bis d110.
Innenwand = glatt.
Kabelteillänge bis 100,00 m.
Menge: 100,000 m
Leistungsbereichkatalog: 134

**00.01.0006 Planum herstellen Ev2 = 45 MPa**
StL-Nr. 2410625001
Planum herstellen nach Unterlagen des AG.
Verformungsmodul Ev2 = 45 MPa.
Menge: 95,000 m2
Leistungsbereichkatalog: 106

**00.01.0007 Einfache Pumpenanlage einrichten*FD 10-30 m3/h Höhe bis 5,0 m*Reserveanlage Schlauchleitung*Vorflut 20-50 m Sumpf verfüllen**
StL-Nr. 2110910192111201
Einfache Pumpenanlage für offene Wasserhaltung zum Trockenlegen und Freihalten der Baugrube von Wasser sowie
zum Ableiten des geförderten Wassers einrichten. Pumpensumpf nach Wahl des AN herstellen. Der Einsatz umfasst das betriebsbereite Aufbauen innerhalb einer Baugrube, das Abbauen sowie das Herstellen und Beseitigen
der Ableitung zum Vorfluter nach Unterlagen des AG.
Vorhalten und Betreiben werden gesondert vergütet.
Baugrube 'Betontank'

Förderdurchfluss über 10 bis 30 m3/h.
Förderhöhe bis 5,00 m.
Einschließlich Reserveanlage für Betrieb ohne
schädliche Unterbrechung.
Ableitung mittels Schlauchleitung herstellen.
Entfernung zum Vorfluter 20 bis 50,00 m.
Pumpensumpf verfüllen.
Menge: 1,000 St
Leistungsbereichkatalog: 109

**00.01.0008 Einfache Pumpenanlage vorhalten*Reserveanlage Schlauchleitung**
StL-Nr. 211091059110
Einfache Pumpenanlage für offene Wasserhaltung einschließlich Pumpensumpf und Ableitung zum Vorfluter
betriebsbereit vorhalten.
Abgerechnet wird nach Kalendertagen.
Baugrube 'Betontank'

Einschließlich Reserveanlage für Betrieb ohne
schädliche Unterbrechung.
Ableitung mittels Schlauchleitung.
Menge: 5,000 d
Leistungsbereichkatalog: 109

**00.01.0009 Einfache Pumpenanlage betreiben*Schlauchleitung**
StL-Nr. 211091099100
Einfache Pumpenanlage für offene Wasserhaltung betreiben.
Abgerechnet wird nach Kalendertagen.
Baugrube 'Betontank'

Ableitung mittels Schlauchleitung.
Menge: 5,000 d
Leistungsbereichkatalog: 109

**00.01.0010 Leitungserkundung**
StL-Nr. 21103014
Erkundung von Kabeln und Leitungen aller Art durch geeignete Methoden, z.B. durch Einholen von Kabelplänen
und/oder Einweisung durch den Leitungsträger. Die Vorschriften der Leitungsträger sind zu beachten. Abgerechnet wird nach der Anzahl der Bodenerkundungspunkte.
Menge: 1,000 St
Leistungsbereichkatalog: 103

**00.01.0011 Aushub laden**
Aushub, Borde, Pflaster und Betonreste laden und zum Zwischenlager innerhalb des Parkplatzes nach Angaben des AG zur Beprobung abladen.
Beprobung wird gesondert vergütet.
Abgerechnet wird nach m3.
Menge: 55,000 m3

**00.01.0012 Analyse am Haufwerk**
*** Pauschalposition
Zwischengelagertes Aushubmaterial (Haufwerk) auf dem Grundstück fachgerecht beproben und auf Schadstoffe gemäß Ersatzbaustoffverordnung (Ersatzbaustoff) untersuchen lassen.
Beauftragung eines zugelassenen Prüflabors durch den Auftragnehmer.
Durchführung der Probenahme am Haufwerk entsprechend den geltenden technischen Regelwerken durch fachkundiges und zertifizerites Personal. Anzahl und Lage der Proben gemäß Vorgabe der Prüfmethode.
Durchführung der Laboranalytik auf Schadstoffparameter gemäß Ersatzbaustoff. Vorlage der Prüfberichte einschließlich Bewertung und Einstufung inklusive Entsorgungsweg.
Abgerechent wird 1 Psch, in die Position sind an Hand der Mengen alle Proben mit einzukalkulieren.
Menge: 1,000 Psch

**00.01.0013 Entsorgung entsprechend Analyse**
Zwischengelagertes Aushubmaterial (Haufwerk) auf dem Grundstück nach Vorliegen der Analytik gemäß Ersatzbaustoffverordnung (Ersatzbaustoff) aufnehmen, laden, abfahren und fachgerecht entsorgen bzw. verwerten.
Laden, Transport und Abfuhr zur zugelassenen Annahmestelle.
Verwertung/Entsorgung entsprechend der Einstufung nach ErsatzbaustoffV und den Laborergebnissen.
Gestellung aller erforderlichen Nachweise (Wiegescheine / Lieferscheine / Entsorgungsnachweise).
Reinigung des Lagerplatzes nach Abfuhr.
Zur Vergleichbarkeit der Angebote werden folgende Ansätze einheitlich vorgegeben:

 - Bodenmaterialklasse BM-F3

- Deponieklasse 1 (DK I)
Abgerechnet wird nach Lieferscheinen (t)
Menge: 130,000 t

**00.01.0014 Kabeltrassenwarnband erlegen**
Kabeltrassenwarnband 20cm über dem Verlegten Kabel oder Leerrohr verlegen.
Menge: 200,000 m

**00.01.0015 Leitungstrasse einsanden**
Leitung in Sandbett legen und 20cm mit Sand 0/2 überdecken.
Abgerechnet wird in m3.
Menge: 4,000 m3

**00.01.0016 Betonauflager Tanks**
Beton C 20/25 als Betonauflager für die Betontanks der Toilettenanlage. Beton liefern und auf Höhe einbauen.
Menge: 2,000 m3

#### Unterabschnitt 00.02 Pflaster aufnehmen

**00.02.0001 Bordstein aufnehmen. Hochbord Beton Verwertung AN**
StL-Nr. 23115031190100
Bordstein aufnehmen.
Bordstein = Hoch- und Rundbordstein aus Beton, Breite
bis 18 cm, Höhe bis 30 cm.
Fundament 'Unterbau und Rückenstütze 10 - 25 cm'

Nicht wiederverwendbare Bordsteine und übriges Aufbruchgut nach Wahl des AN verwerten.
Menge: 8,000 m
Leistungsbereichkatalog: 115

**00.02.0002 Pflasterd.m.Betonpfl.-steinen aufn. 8 cm dick*ungeb. Fugenmat. ungeb. Bettung*Verwertung AN**
StL-Nr. 23115011211100
Pflasterdecke mit Pflastersteinen aus Beton aufnehmen.
Aufnehmen der Tragschicht wird gesondert vergütet.
Pflasterstein ca. 8 cm dick.
Mit Fugenfüllung aus ungebundenem Fugenmaterial.
Bettung aus ungebundenem Bettungsmaterial.
Steine und übriges Aufbruchgut nach Wahl des AN verwerten.
Menge: 45,000 m2
Leistungsbereichkatalog: 115

**00.02.0003 Schicht ohne Bindemittel aufnehmen SfM Geh- und Radwege*Mat.kl. BM-0 Bstoff i. einb.**
StL-Nr. 24112006195102
Schicht ohne Bindemittel aufnehmen.
Schicht aus frostunempfindlichem Baustoff oder Baustoffgemisch.
Dicke '40'

Fläche = Geh- und Radwege.
Materialklasse nach EBV = BM-0.
Baustoffgemisch nach Unterlagen des AG innerhalb der
Bau stelle fördern, einbauen und verdichten.
Menge: 45,000 m2
Leistungsbereichkatalog: 112

**00.02.0004 Pflasterd.m.Betonpfl.-steinen aufn. 8 cm dick*ungeb. Fugenmat. ungeb. Bettung*Steine lagern Pflaster säubern**
StL-Nr. 23115011211201
Pflasterdecke mit Pflastersteinen aus Beton aufnehmen.
Aufnehmen der Tragschicht wird gesondert vergütet.
Pflasterstein ca. 8 cm dick.
Mit Fugenfüllung aus ungebundenem Fugenmaterial.
Bettung aus ungebundenem Bettungsmaterial.
Steine innerhalb der Baustelle fördern und lagern.
Übriges Aufbruchgut nach Wahl des AN verwerten.
Pflastersteine säubern.
Menge: 45,000 m2
Leistungsbereichkatalog: 115

**00.02.0005 Pflaster Unterbau anpssen**
Unterbau für aufgenommenes Pflaster anpassen.
Überschüssiges Material entsorgen nach Wahl des AN, die Entsorgung ist in die Pos. einzurechnen.
Menge: 60,000 m2

#### Unterabschnitt 00.03 Borde und Pflaster verlegen

**00.03.0001 Pflasterd. aus Betonsteinen herst. Rad-/Gehwegflchn.*Fl. ü. 10-100 m2 St.100/200/100*Fase 2/2 SZ18/LA20*Bett.0/4 30 v. H. Fuge 0/4*Läuferverband**
StL-Nr. 2311510143311111
Pflasterdecke mit Pflastersteinen aus Beton mit Vorsatzbeton herstellen.
Oberfläche der Pflastersteine, Trassierung der Pflasterdecke und Verlegung der Pflastersteine in Kurvenbereichen nach Unterlagen des AG.
In Verkehrsflächen für Rad- und Gehwege. Rutschwiderstand SRT-Wert mind. 55.
Einzelflächen über 10,00 bis 100,00 m2.
Format für Rastermaß = 100/200/100 mm.
Fase max. 2/2 mm.
Baustoffgemisch für Bettung und Fugen Kategorie
SZ18/LA20.
Bettung aus Baustoffgemisch 0/4, Anteil an Körnung unter 2 mm max. 30 Massenprozent, E CS35, C 90/3.
Fuge mit Baustoffgemisch 0/4, GU, F, E CS35, C 90/3,
Fugenmaterial einarbeiten und einschlämmen, Fugenschluss durch Einfegen und Einschlämmen herstellen.
Steine im Läuferverband verlegen.
Menge: 95,000 m2
Leistungsbereichkatalog: 115

**00.03.0002 Bordstein aus Beton setzen BSt. TB 8x25 cm*Fuge Typ B gerader Stein*bis 10 cm unt. OK F-beton 12 MPa**
StL-Nr. 2311531107010111
Bordstein aus Beton setzen. Breite der Rückenstütze
mind. 15 cm.
Bordstein = TB 8 x 25 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 40,000 m
Leistungsbereichkatalog: 115

**00.03.0003 Bordstein trennen TBSt. 10/30-8/20*BSt.nassschneiden BSt. trennen**
StL-Nr. 231153262101
Bordstein auf Passmaß trennen.
Bordstein aus Beton ca. 10/30 bis 8/20 cm.
Bordstein trennen durch Nassschneiden.
Bordstein quer trennen.
Menge: 10,000 St
Leistungsbereichkatalog: 115

**00.03.0004 Pflastersteine zuarbeiten*aus Beton Dicke ü. 8-10 cm**
StL-Nr. 231151959102
Pflastersteine auf Passmaß trennen und Pflastersteine
an Kanten und Einfassungen oder an Aussparungen und
Einbauten über 1,00 m2 Einzelgröße zuarbeiten, nassschneiden oder behauen.
Das Zuarbeiten, Nassschneiden oder Behauen der Pflastersteine an Aussparungen und Einbauten bis zu 1,00 m2
Einzelgröße wird gesondert vergütet.
Pflastersteine 'Rechteck 100x200'

Art = Pflastersteine aus Beton.
Dicke über 8 bis 10 cm.
Menge: 15,000 m
Leistungsbereichkatalog: 115

**00.03.0005 Pflasterdecken-Anpassung herstellen Einzelgr. b 1,0m2*Steine Pflasterd.**
StL-Nr. 2311519831
Anpassung der Pflasterdecke an Aussparungen oder Einbauten herstellen. Abgerechnet wird je Stück Einbauteil.
Einzelgröße der Aussparung bzw. Einbauten über 0,75 bis
1,00 m2.
Ausführung mit Steinen der Pflasterdecke. Das Schneiden
der Steine gehört zum Leistungsumfang.
Menge: 4,000 St
Leistungsbereichkatalog: 115

**00.03.0006 Bordstein aus Beton setzen BSt. HB 18x30 cm*Fuge Typ B an Rinne mit BewF*Überg./Absenker bis 10 cm unt. OK*F-beton 12 MPa**
StL-Nr. 2311531101011611
Bordstein aus Beton setzen. Breite der Rückenstütze
mind. 15 cm.
Bordstein = HB 18 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Übergangsstein/Absenkungsstein.
Rückenstütze bis 10 cm unter Oberkante Bordstein. Beton
mit einer Druckfestigkeit (Einzelwert) am Bohrkern von
mind. 12 MPa.
Fundamentbeton mit einer Druckfestigkeit (Einzelwert)
am Bohrkern von mind. 12 MPa.
Menge: 2,000 m
Leistungsbereichkatalog: 115

**00.03.0007 Bordstein aus Beton setzen BSt. HB 18x30 cm*Fuge Typ B an Rinne mit BewF*gerader Stein bis 10 cm unt. OK*F-beton 12 MPa**
StL-Nr. 2311531101011111
Bordstein aus Beton setzen. Breite der Rückenstütze
mind. 15 cm.
Bordstein = HB 18 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze bis 10 cm unter Oberkante Bordstein. Beton
mit einer Druckfestigkeit (Einzelwert) am Bohrkern von
mind. 12 MPa.
Fundamentbeton mit einer Druckfestigkeit (Einzelwert)
am Bohrkern von mind. 12 MPa.
Menge: 4,000 m
Leistungsbereichkatalog: 115

**00.03.0008 Frostschutzschicht herstellen Bk0,3 o.F.*Feinanteil UF 3 0/32*URA+Einbaudoku DPr min. 100 v.H. Abrechng. Auftrag**
StL-Nr. 2411221041051191
Frostschutzschicht herstellen.
In Verkehrsflächen der Belastungsklasse Bk0,3,
ohne Fertiger bei schwieriger Profilgestaltung oder bei zahlreichen Einbauten.
Feinanteil Kategorie UF 3.
Baustoffgemisch 0/32.
Umweltrelevante Anforderungen beim Einsatz von Baustoffgemischen einschließlich Einbaudokumentation nach
Unterlagen des AG. Einbaudokumentation übergeben.
Verdichtungsgrad DPr mindestens 100 v.H.
Einbaudicke '10-40cm'

Abrechnung nach Auftragsprofilen.
Menge: 20,000 m3
Leistungsbereichkatalog: 112

**00.03.0009 Pflastersteine schneiden**
Pflastersteine schneiden
Pflasterstärke 8-10 cm
Abgerechnet wird nach Meter.
Menge: 46,000 m

**00.03.0010 Vermessungsarbeiten**
Vermessungsleistung für die Baugrube inkl. Höhenkontrolle des Tankbehälters und für Bord und Pflasterarbeiten auf der Ost und West Seite des Parkplatzes.
Die Vermessungsdaten können für die Abrechnung verwendet  werden.Die Leistung ist in folgende Phasen aufgeteilt.
Parkplatz Ost:
- Baugrube Tankbehälter
- Borde und Pflaster
In die Pos. sind alle Hilfsmittel und Personalkosten mit einzurechnen.
Menge: 1,000 St

**00.03.0011 technische Bearbeitung**
Die technische Bearbeitung beinhaltet die Bearbeitung und Prüfung der Vermessungsdaten so wie die Plausibilitätsprüfung der vorhandenen Höhen mit den Unterlagan des AN für die Herstellung der Toilettenanlagen, sowie die koordinierung der Bauzeiten und Arbeiten aller Arbeiten.
Menge: 1,000 St

**00.03.0012 Erschwerniss für das Anpassen Borde und Pflaster**
Erschwerniss für das Anpassen von Bordsteinen und Pflaster an Bestandsflächen.
In die OZ. sind Passschnitte und Angleichungen mit Pflastersplitt, sowie Gerät und Materialkosten der gesammten Fläche mit einzurechnen.
Die OZ. betrifft den Parkplatz Ost
Abgerechnet wird 1 Stück.
Menge: 1,000 St

#### Unterabschnitt 00.04 Sickermulde

**00.04.0001 Senkrechte Sickerschicht herstellen*B ü. 1,20 -1,40 m T ü. 1,25 -1,75 m*Kies 16/32**
StL-Nr. 24110219921004
Senkrechte Sickerschicht durch Einfüllen und Verdichten
von Filtermaterial in vorhandenen Graben herstellen.
Sickerrohrleitungen werden gesondert vergütet. Ab-
rechnung nach Raummaß der Sickerschicht.
Graben 'Sickergraben'

Grabenbreite über 1,20 bis 1,40 m.
Grabentiefe über 1,25 bis 1,75 m.
Filter aus Kies 16/32.
Menge: 7,000 m3
Leistungsbereichkatalog: 110

**00.04.0002 Baugrube herstellen*Tiefe bis 1,25 m Aush.i.lagern**
StL-Nr. 24108107091029
Baugrube nach Unterlagen des AG herstellen.
Beschreibung der Homogenbereiche nach Unterlagen des
AG. Verbau wird gesondert vergütet.
Baugrube 'Für Sickergraben'

Baugrubentiefe bis 1,25 m.
Aushub innerhalb der Baustelle lagern.
Abrechnung 'nach m3'
Menge: 7,000 m3
Leistungsbereichkatalog: 108

**00.04.0003 Sickerrohrleitung verlegen i.senkr.Sickersch*Rohr DN 125 Teilsickerrohr*PE-HD-Rohr,Typ R2 Sohle=Dichtbahn*Tiefe bis 1,25 m**
StL-Nr. 24110229222111
Sickerrohrleitung in Sickeranlage verlegen. Schachtanschluss wird gesondert vergütet.
Einbau in senkrechte Sickerschicht.
Rohr DN/ID 125.
Teilsickerrohr (LP).
Rohr aus PE-HD Typ R 2 (innen glatt, außen gewellt).
Sickerraumsohle nach Unterlagen des AG mit Kunststoffdichtungsbahn, mit 10 cm Sandbettung, abdichten.
Fließsohlentiefe bis 1,25 m.
Menge: 15,000 m
Leistungsbereichkatalog: 110

**00.04.0004 Sickerrohleiting anschließen**
Sickerrohrleitung an bestehende WC Haus Entwässerung anschließen. Die Erdbauarbeiten sowie Bögen, T u Y Stücke und Muffen sind in die Position mit einzurechnen.
Abgerechnet wird 1 Stück pro Anschluss.
Menge: 2,000 St

**00.04.0005 Umpflastern Ende der Sickerleitung**
Öffnung / Endstück der Sicherleitung mit Pflaster in Beton einfassen 0,6 x 0,6 m
inkl Pflaster 100 x 200 x 80 und Beton sowie alle Schitte an Pflaster und Rohr.
Menge: 1,000 St

#### Unterabschnitt 00.05 Ausstattung

**00.05.0001 Sitzgruppe**
Sitzgruppe mit Bodenanker bestehend aus 2 Bänken und 1 Tisch, liefern und montieren inkl. allen Kleinteilen.
Davon eine Bank mit und eine ohne Rückenlehne.
Länge 2,00m
Material: Recycling Kunststoff
Schadstofffrei ( unbedenklich nach DIN 71 Teil 3 Spielplatzverordnung.
Sitzfläche: 3 Bretter ( a 2000x100x 47 mm )
Rückenlehne: 2 Bretter ( a 2000x100x47 mm )
Sitzhöhe: ca 450 mm
Tischhöhe: 750 mm
Menge: 2,000 St

**00.05.0002 Betonfundament für Sitzgruppe**
Betonfundament für Sitzgruppe inkl. Bewehrung und Schalung herstellen.
Beton C 25/30, EN 206-1 XC4, XF1
Größe: L/B/T, 2500x300x600 mm
Der Aushub ist in der Fläche zu verteilen.
Das Beipflastern ist inkl. Unterbau ist mit in die Position einzurechnen.
Menge: 4,000 St

**00.05.0004 Fundament für Elektoverteilerkasten**
Fundament für Elektroverteilerkasten mit Kabelleehrrohr 3x DN 50 und 1x DN 100 Einführung.
Größe: L/H/B, 800x500x800
Beton: C20/25EN 206-1 XC4, XF1
mit Kabeleinführung.
Menge: 2,000 St

**00.05.0005 Leerohre DN 50**
Leerrohre für Elektroverteilung inkl. Zugdraht für den Bereich der Baugrube.
Menge: 30,000 m

**00.05.0006 Leerohre DN 100**
Leerohre DN 110 mit Zugdraht für den Bereich der Baugrube.
Menge: 50,000 m

**00.05.0007 Fundament für Leuchte**
Fundament für Straßenlaterne in Pflasterfläche nach statischen und technischen Anforderungen liefern und setzen, mit mindestens den Maßen: 0,8x0,8x0,8m.
Beton: C30/37 EN 206-1 XC4, XF1
Die Kabeleinfühung von unten muss mind. einem Duchmesser von 80 mm haben.
Das Fundament ist 15 cm unter Ok Pflaster zu setzen.
Abgerechnet wird pro Stück.
Alle zusätzlichen hilfsmittel zum setzen sind in die Pos. einzukalkulieren.
Menge: 2,000 St

**00.05.0008 Übergangskasten GFK Montage im Freien IP54**
*** EP-Aufgliederung gefordert
Kabelübergangskasten aus GFK, für Montage im Freien, Schutzklasse II, Schutzart IP 54 DIN EN 60529 (VDE 0470-1), mit Schutzrohrhalter bis Rohrdurchmesser 32 mm für ein Schutzrohr, mit 3 Kabeleinführungen für Kabel bis 5 x 6, mit einem Kabelabgang für Kabel bis 3 x 2,5, ein Sicherungssockel DIN 57635 (VDE 0635), 500 V mit Gewinde D01 und Sicherungseinsatz.
Menge: 1,000 St
Leistungsbereichkatalog: 058
Kostengruppe DIN 276 2018-12: 556

**00.05.0009 Aufsatzleuchte B/L 60/70mm IP23 Gehäuse Alu Abdeck. Kunststoff klar glatt LED 10W**
*** EP-Aufgliederung gefordert
Aufsatzleuchte, Leuchtenanschlussmaße B/L 60/70 mm DIN EN 40-2, Schutzklasse I, Schutzart IP 23 DIN EN 60529 (VDE 0470-1), Gehäuse aus Aluminium, mit weißem Reflektor, Lichtstärkeverteilung asymmetrisch, Abdeckung aus Kunststoff, klar, glatt, mit externem Betriebsgerät, Betriebsgerät wird gesondert vergütet, mit LED-Leuchtmittel, mind. 10 W, Farbtemperatur fest,
Farbtemperatur 4000 K,
Farbtemperaturtoleranz 100 K.
Menge: 2,000 St
Leistungsbereichkatalog: 058
Kostengruppe DIN 276 2018-12: 556

**00.05.0010 Lichtmast Stahl verz H 5m**
*** EP-Aufgliederung gefordert
Lichtmast als gerader Mast DIN EN 40-2 und DIN EN 40-5 aus feuerverzinktem Stahl, Bauform konisch, Querschnitt rund, Nennhöhe 5 m, mit Ausschnitt für Türgröße B/H 75/200 mm, mit Tür und Sicherheitsschloss, einschl. Grundplatte, Länge des Erdstückes/Eingrabtiefe 0,6 m, Leuchtenanschlussmaße B/L 60/70 mm.
Menge: 2,000 St
Leistungsbereichkatalog: 058
Kostengruppe DIN 276 2018-12: 556

**00.05.0011 Handschachtung Graben**
Handschachtung im Bereich von Kabelverdachtpunkten oder allen riskanten Stellen, mit Absprache des AG.
Menge: 2,000 m3

**00.05.0012 Kabeltrasse orten und markieren E-Kabel*Holzpflöcke**
StL-Nr. 2113470111
Kabeltrasse nach Bestandslageplänen oder an Hand von
Verlegeskizzen messtechnisch mittels Kabelortungsgerät
orten und örtlich markieren. Tongenerator im nächstgelegenen Kabelhaus oder Stützpunkt anschalten.
Abgerechnet wird nach Trassenlänge unabhängig von der
Kabelanzahl.
Kabeltyp = Energiekabel.
Markierung mit Holzpflöcken nach Unterlagen des AG.
Menge: 25,000 m
Leistungsbereichkatalog: 134

**00.05.0013 Rammschutzpfosten rot / weiß**
Herausnehmbarer Rammschutzpfosten / Schutzpfosten
Stahlrohr Ø 152 mm, liefern und montieren.
Wandstärke: 3,2 mm
Feuerverzinkte Ausführung und weiß beschichtet
Rote reflektierende Ringe
Integrierte Bodenhülse für einfaches Entfernen mit Verschluss, inlk 3 Schlüssel
Bodenhülse einbetonieren, inkl. Aushub, Pflaster und Betonarbeiten.
Menge: 2,000 Std

#### Unterabschnitt 00.06 Baustelleneinrichtung Parkplatz West

**00.06.0001 Baustelle einrichten Sämtl.LV-Abschn.*Zufahrt vorh.**
*** Pauschalposition
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen des Abschnittes Parkplatz West des Leistungsverzeichnisses.
Zufahrt zur Baustelle vorhanden.
Menge: 1,000 Psch
Leistungsbereichkatalog: 101

**00.06.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.06.0003 Bauzaun aufstellen und entfernen Zaunhöhe 2,0 m*Stahlgitter-FT**
StL-Nr. 1910120733
Bauzaun nach Unterlagen des AG einschl. der erforderlichen Tore und Pfosten standsicher aufstellen, während
der Bauzeit vorhalten und unterhalten sowie nach Beendigung der Bauzeit entfernen. 70 v.H. des Preises werden nach Aufstellen, der Rest nach Entfernen des Bauzaunes vergütet.
Zaunhöhe = 2,00 m.
Zaun aus Stahlgitter-Fertigteilen.
Menge: 77,000 m
Leistungsbereichkatalog: 101

**00.06.0004 Bauzaun umsetzen Zaunhöhe 2,0 m*StahlgitterFT**
StL-Nr. 1910121233
Bauzaun innerhalb der Baustelle umsetzen. Nicht wiederverwertbare Teile ersetzen.
Zaunhöhe = 2,00 m.
Zaun aus Stahlgitter-Fertigteilen.
Menge: 35,000 m
Leistungsbereichkatalog: 101

**00.06.0005 Koordinierung und Abstimmung**
*** Pauschalposition
Koordinierung und Abstimmung der Leistungen mehrerer Auftragnehmer im Baufeld
Koordinierung und Abstimmung der eigenen Leistungen mit allen im Baufeld tätigen Auftragnehmern, Versorgungsunternehmen, Nachunternehmern sowie sonstigen Beteiligten.
Die Leistung umfasst insbesondere:
Teilnahme an Koordinierungs- und Baubesprechungen,
Abstimmung von Bauabläufen, Bauphasen und Bauzeiten,
Abstimmung räumlicher, zeitlicher und technologischer Abhängigkeiten der einzelnen Gewerke,
laufende Abstimmung der Arbeitsabläufe zur Vermeidung gegenseitiger Behinderungen,
Koordination von Geräte-, Material- und Flächeninanspruchnahmen,
Abstimmung mit Verkehrssicherung, Leitungsbau, Markierung, Schutzplanken-, Erdbau-, Straßenbau- oder sonstigen Gewerken,
Dokumentation wesentlicher Abstimmungsergebnisse sowie Information der Bauüberwachung über auftretende Konflikte.
Die Leistung umfasst nicht die allgemeine Koordinierungs- und Organisationspflicht des Auftraggebers gemäß § 4 Abs. 1 VOB/B, sondern ausschließlich die für die Durchführung der eigenen Leistungen erforderliche Abstimmung mit den weiteren am Bau Beteiligten.
Abrechnung: Pauschal, einschließlich sämtlicher Nebenleistungen.
Einheit: Psch Menge: 1,00
Menge: 1,000 Psch

#### Unterabschnitt 00.07 Erdarbeiten

**00.07.0001 Oberboden abtragen und andecken Abtr.über 10-30cm*Andeck. ü.15-25cm Abrechnung Abtrag**
StL-Nr. 2410611300299301
Oberboden ggf. einschließlich Vegetationsdecke abtragen
und profilgerecht wieder andecken einschließlich erforderlicher Zwischenlagerung auf Flächen nach Wahl des
AN. Beschreibung der Homogenbereiche nach Unterlagen
des AG.
Dicke des Abtrages über 10 bis 30 cm.
Andeckung 'außerhalb des Baufeld ( Parkplatz )'

Einbau 'An Böschung und in der Fläche'

Dicke der Andeckung über 15 bis 25 cm.
Abrechnung nach Abtragsprofilen.
Menge: 36,000 m3
Leistungsbereichkatalog: 106

*Hinweis: Hinweis zur OZ.:00.01.0002,*
Die Baugrube wird mit einer Böschung 1:1,5 hergestellt, Verbau wird nicht vergütet.

**00.07.0002 Baugrube herstellen*Tiefe >1,75-3,00m BM-0*Aush.i.lagern**
StL-Nr. 24108107093129
Baugrube nach Unterlagen des AG herstellen.
Beschreibung der Homogenbereiche nach Unterlagen des
AG. Verbau wird gesondert vergütet.
Baugrube 'für Schacht 3,3 x 6,3 m, Seiten 1:1,5 Böschen'

Baugrubentiefe über 1,75 bis 3,00 m.
Materialwerte nach EBV = BM-0
Aushub innerhalb der Baustelle lagern.
Abrechnung 'nach Profil'
Menge: 60,000 m3
Leistungsbereichkatalog: 108

**00.07.0003 Leitungsgraben herstellen gew. Boden*Tiefe bis 1,25 m Rohr bis DN 150*lag. i./ver.o.Lz. BM-F0**Aushub verwerten Abr. senkrecht**
StL-Nr. 2410820721101321
Leitungsgraben profilgerecht herstellen. Straßenaufbruch wird gesondert vergütet.
In gewachsenem Boden. Homogenbereich nach Unterlagen
des AG.
Grabentiefe bis 1,25 m.
Breite der Grabensohle für Rohr bis DN 150.
Aushub zur Wiederverwendung innerhalb der Baustelle
lagern, nach Verlegen der Leitung in Graben oberhalb
der Leitungszone einbauen und verdichten einschl. ggf.
erforderlicher Wasserzugabe.
Materialwerte nach EBV = BM-F0*
Zum Verfüllen nicht verwendeten Aushub nach Wahl des AN
verwerten.
Abrechnung mit senkrechten Wänden. Grabenbreite
nach DIN 18 300 ohne Berücksichtigung eines Verbaus.
Menge: 22,000 m3
Leistungsbereichkatalog: 108

**00.07.0004 Kabelschutzrohrverbund lief./verl.*1-lagig/Sandmant. Stahldraht einz.**
StL-Nr. 211341419201
Kabelschutzrohrverbund einschl. druckdichter Rohrverbindung liefern und verlegen. Erschwernisse aufgrund
querender Leitungen werden nicht gesondert vergütet.
Abgerechnet wird die verlegte Länge des Kabelschutzrohrverbundes.
Erdarbeiten und der Aufbruch von Straßenbefestigungen
werden gesondert vergütet.
Kabelschutzrohrverbund bestehend aus 'Kunststoff PE'

Rohrverlegung = Einlagig mit Sandummantelung, 10 cm
dick.
Einziehhilfe, aus verzinktem rundem Stahldraht, Durchmesser mind. 3 mm, mit je 2,00 m Überstand einziehen.
Menge: 150,000 m
Leistungsbereichkatalog: 134

**00.07.0005 Kabel liefern/in Schutzrohr einbr.*KSR endl. d110 innen glatt*Länge bis 100 m**
StL-Nr. 21134109900211
Kabel liefern und in vorhandenes Kabelschutzrohr einziehen/einblasen. Auf-, Abladen und Umsetzen der Kabeltrommel sowie Erschwernisse durch vorhandene Leitungen
werden nicht gesondert vergütet.
Vorhandene Schächte öffnen und schließen. Anzahl und
Lage der Schächte nach Unterlagen des AG.
Werkmessprotokolle sind mit der Lieferung der Kabel
vorzulegen.
Kabelspezifikation 'Erdkabel 5x2,5 / 5x1,5'

Kabelschutzrohr endlos über d50 bis d110.
Innenwand = glatt.
Kabelteillänge bis 100,00 m.
Menge: 150,000 m
Leistungsbereichkatalog: 134

**00.07.0006 Planum herstellen Ev2 = 45 MPa**
StL-Nr. 2410625001
Planum herstellen nach Unterlagen des AG.
Verformungsmodul Ev2 = 45 MPa.
Menge: 155,000 m2
Leistungsbereichkatalog: 106

**00.07.0007 Einfache Pumpenanlage einrichten*FD 10-30 m3/h Höhe bis 5,0 m*Reserveanlage Schlauchleitung*Vorflut 20-50 m Sumpf verfüllen**
StL-Nr. 2110910192111201
Einfache Pumpenanlage für offene Wasserhaltung zum Trockenlegen und Freihalten der Baugrube von Wasser sowie
zum Ableiten des geförderten Wassers einrichten. Pumpensumpf nach Wahl des AN herstellen. Der Einsatz umfasst das betriebsbereite Aufbauen innerhalb einer Baugrube, das Abbauen sowie das Herstellen und Beseitigen
der Ableitung zum Vorfluter nach Unterlagen des AG.
Vorhalten und Betreiben werden gesondert vergütet.
Baugrube 'Betontank'

Förderdurchfluss über 10 bis 30 m3/h.
Förderhöhe bis 5,00 m.
Einschließlich Reserveanlage für Betrieb ohne
schädliche Unterbrechung.
Ableitung mittels Schlauchleitung herstellen.
Entfernung zum Vorfluter 20 bis 50,00 m.
Pumpensumpf verfüllen.
Menge: 1,000 St
Leistungsbereichkatalog: 109

**00.07.0008 Einfache Pumpenanlage vorhalten*Reserveanlage Schlauchleitung**
StL-Nr. 211091059110
Einfache Pumpenanlage für offene Wasserhaltung einschließlich Pumpensumpf und Ableitung zum Vorfluter
betriebsbereit vorhalten.
Abgerechnet wird nach Kalendertagen.
Baugrube 'Betontank'

Einschließlich Reserveanlage für Betrieb ohne
schädliche Unterbrechung.
Ableitung mittels Schlauchleitung.
Menge: 5,000 d
Leistungsbereichkatalog: 109

**00.07.0009 Einfache Pumpenanlage betreiben*Schlauchleitung**
StL-Nr. 211091099100
Einfache Pumpenanlage für offene Wasserhaltung betreiben.
Abgerechnet wird nach Kalendertagen.
Baugrube 'Betontank'

Ableitung mittels Schlauchleitung.
Menge: 5,000 d
Leistungsbereichkatalog: 109

**00.07.0010 Leitungserkundung**
StL-Nr. 21103014
Erkundung von Kabeln und Leitungen aller Art durch geeignete Methoden, z.B. durch Einholen von Kabelplänen
und/oder Einweisung durch den Leitungsträger. Die Vorschriften der Leitungsträger sind zu beachten. Abgerechnet wird nach der Anzahl der Bodenerkundungspunkte.
Menge: 1,000 St
Leistungsbereichkatalog: 103

**00.07.0011 Aushub laden**
Aushub, Borde, Pflaster und Betonreste laden und zum Zwischenlager innerhalb des Parkplatzes nach Angaben des AG zur Beprobung abladen.
Beprobung wird gesondert vergütet.
Abgerechnet wird nach m3.
Menge: 80,000 m3

**00.07.0012 Analyse am Haufwerk**
*** Pauschalposition
Zwischengelagertes Aushubmaterial (Haufwerk) auf dem Grundstück fachgerecht beproben und auf Schadstoffe gemäß Ersatzbaustoffverordnung (Ersatzbaustoff) untersuchen lassen.
Beauftragung eines zugelassenen Prüflabors durch den Auftragnehmer.
Durchführung der Probenahme am Haufwerk entsprechend den geltenden technischen Regelwerken durch fachkundiges und zertifizerites Personal. Anzahl und Lage der Proben gemäß Vorgabe der Prüfmethode.
Durchführung der Laboranalytik auf Schadstoffparameter gemäß Ersatzbaustoff. Vorlage der Prüfberichte einschließlich Bewertung und Einstufung inklusive Entsorgungsweg.
Abgerechent wird 1 Psch, in die Position sind an Hand der Mengen alle Proben mit einzukalkulieren.
Menge: 1,000 Psch

**00.07.0013 Entsorgung entsprechend Analyse**
Zwischengelagertes Aushubmaterial (Haufwerk) auf dem Grundstück nach Vorliegen der Analytik gemäß Ersatzbaustoffverordnung (Ersatzbaustoff) aufnehmen, laden, abfahren und fachgerecht entsorgen bzw. verwerten.
Laden, Transport und Abfuhr zur zugelassenen Annahmestelle.
Verwertung/Entsorgung entsprechend der Einstufung nach ErsatzbaustoffV und den Laborergebnissen.
Gestellung aller erforderlichen Nachweise (Wiegescheine / Lieferscheine / Entsorgungsnachweise).
Reinigung des Lagerplatzes nach Abfuhr.
Zur Vergleichbarkeit der Angebote werden folgende Ansätze einheitlich vorgegeben:

 - Bodenmaterialklasse BM-F3

- Deponieklasse 1 (DK I)
Abgerechnet wird nach Lieferscheinen (t)
Menge: 145,000 t

**00.07.0014 Kabeltrassenwarnband erlegen**
Kabeltrassenwarnband 20cm über dem Verlegten Kabel oder Leerrohr verlegen.
Menge: 150,000 m

**00.07.0015 Leitungstrasse einsanden**
Leitung in Sandbett legen und 20cm mit Sand 0/2 überdecken.
Abgerechnet wird in m3.
Menge: 4,000 m3

#### Unterabschnitt 00.08 Pflaster aufnehmen

**00.08.0001 Bordstein aufnehmen. Hochbord Beton Verwertung AN**
StL-Nr. 23115031190100
Bordstein aufnehmen.
Bordstein = Hoch- und Rundbordstein aus Beton, Breite
bis 18 cm, Höhe bis 30 cm.
Fundament 'Unterbau und Rückenstütze 10 - 25 cm'

Nicht wiederverwendbare Bordsteine und übriges Aufbruchgut nach Wahl des AN verwerten.
Menge: 8,000 m
Leistungsbereichkatalog: 115

**00.08.0002 Pflasterd.m.Betonpfl.-steinen aufn. 8 cm dick*ungeb. Fugenmat. ungeb. Bettung*Verwertung AN**
StL-Nr. 23115011211100
Pflasterdecke mit Pflastersteinen aus Beton aufnehmen.
Aufnehmen der Tragschicht wird gesondert vergütet.
Pflasterstein ca. 8 cm dick.
Mit Fugenfüllung aus ungebundenem Fugenmaterial.
Bettung aus ungebundenem Bettungsmaterial.
Steine und übriges Aufbruchgut nach Wahl des AN verwerten.
Menge: 40,000 m2
Leistungsbereichkatalog: 115

**00.08.0003 Schicht ohne Bindemittel aufnehmen SfM Geh- und Radwege*Mat.kl. BM-0 Bstoff i. einb.**
StL-Nr. 24112006195102
Schicht ohne Bindemittel aufnehmen.
Schicht aus frostunempfindlichem Baustoff oder Baustoffgemisch.
Dicke '40'

Fläche = Geh- und Radwege.
Materialklasse nach EBV = BM-0.
Baustoffgemisch nach Unterlagen des AG innerhalb der
Bau stelle fördern, einbauen und verdichten.
Menge: 40,000 m2
Leistungsbereichkatalog: 112

**00.08.0004 Pflasterd.m.Betonpfl.-steinen aufn. 8 cm dick*ungeb. Fugenmat. ungeb. Bettung*Steine lagern Pflaster säubern**
StL-Nr. 23115011211201
Pflasterdecke mit Pflastersteinen aus Beton aufnehmen.
Aufnehmen der Tragschicht wird gesondert vergütet.
Pflasterstein ca. 8 cm dick.
Mit Fugenfüllung aus ungebundenem Fugenmaterial.
Bettung aus ungebundenem Bettungsmaterial.
Steine innerhalb der Baustelle fördern und lagern.
Übriges Aufbruchgut nach Wahl des AN verwerten.
Pflastersteine säubern.
Menge: 20,000 m2
Leistungsbereichkatalog: 115

**00.08.0005 Pflaster Unterbau anpssen**
Unterbau für aufgenommenes Pflaster anpassen.
Stärke der Anpassung 30-40 cm.
Mindestaufbau 30cm
Überschüssiges Material entsorgen nach Wahl des AN, die Entsorgung ist in die Pos. einzurechnen.
Menge: 50,000 m2

#### Unterabschnitt 00.09 Borde und Pflaster verlegen

**00.09.0001 Pflasterd. aus Betonsteinen herst. Rad-/Gehwegflchn.*Fl. ü. 10-100 m2 St.100/200/100*Fase 2/2 SZ18/LA20*Bett.0/4 30 v. H. Fuge 0/4*Läuferverband**
StL-Nr. 2311510143311111
Pflasterdecke mit Pflastersteinen aus Beton mit Vorsatzbeton herstellen.
Oberfläche der Pflastersteine, Trassierung der Pflasterdecke und Verlegung der Pflastersteine in Kurvenbereichen nach Unterlagen des AG.
In Verkehrsflächen für Rad- und Gehwege. Rutschwiderstand SRT-Wert mind. 55.
Einzelflächen über 10,00 bis 100,00 m2.
Format für Rastermaß = 100/200/100 mm.
Fase max. 2/2 mm.
Baustoffgemisch für Bettung und Fugen Kategorie
SZ18/LA20.
Bettung aus Baustoffgemisch 0/4, Anteil an Körnung unter 2 mm max. 30 Massenprozent, E CS35, C 90/3.
Fuge mit Baustoffgemisch 0/4, GU, F, E CS35, C 90/3,
Fugenmaterial einarbeiten und einschlämmen, Fugenschluss durch Einfegen und Einschlämmen herstellen.
Steine im Läuferverband verlegen.
Menge: 145,000 m2
Leistungsbereichkatalog: 115

**00.09.0002 Bordstein aus Beton setzen BSt. TB 8x25 cm*Fuge Typ B gerader Stein*bis 10 cm unt. OK F-beton 12 MPa**
StL-Nr. 2311531107010111
Bordstein aus Beton setzen. Breite der Rückenstütze
mind. 15 cm.
Bordstein = TB 8 x 25 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 75,000 m
Leistungsbereichkatalog: 115

**00.09.0003 Bordstein trennen TBSt. 10/30-8/20*BSt.nassschneiden BSt. trennen**
StL-Nr. 231153262101
Bordstein auf Passmaß trennen.
Bordstein aus Beton ca. 10/30 bis 8/20 cm.
Bordstein trennen durch Nassschneiden.
Bordstein quer trennen.
Menge: 12,000 St
Leistungsbereichkatalog: 115

**00.09.0004 Pflastersteine zuarbeiten*aus Beton Dicke ü. 8-10 cm**
StL-Nr. 231151959102
Pflastersteine auf Passmaß trennen und Pflastersteine
an Kanten und Einfassungen oder an Aussparungen und
Einbauten über 1,00 m2 Einzelgröße zuarbeiten, nassschneiden oder behauen.
Das Zuarbeiten, Nassschneiden oder Behauen der Pflastersteine an Aussparungen und Einbauten bis zu 1,00 m2
Einzelgröße wird gesondert vergütet.
Pflastersteine 'Rechteck 100 x 200 mm'

Art = Pflastersteine aus Beton.
Dicke über 8 bis 10 cm.
Menge: 15,000 m
Leistungsbereichkatalog: 115

**00.09.0005 Pflasterdecken-Anpassung herstellen Einzelgr. b 1,0m2*Steine Pflasterd.**
StL-Nr. 2311519831
Anpassung der Pflasterdecke an Aussparungen oder Einbauten herstellen. Abgerechnet wird je Stück Einbauteil.
Einzelgröße der Aussparung bzw. Einbauten über 0,75 bis
1,00 m2.
Ausführung mit Steinen der Pflasterdecke. Das Schneiden
der Steine gehört zum Leistungsumfang.
Menge: 6,000 St
Leistungsbereichkatalog: 115

**00.09.0006 Bordstein aus Beton setzen BSt. HB 18x30 cm*Fuge Typ B an Rinne mit BewF*Überg./Absenker bis 10 cm unt. OK*F-beton 12 MPa**
StL-Nr. 2311531101011611
Bordstein aus Beton setzen. Breite der Rückenstütze
mind. 15 cm.
Bordstein = HB 18 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Übergangsstein/Absenkungsstein.
Rückenstütze bis 10 cm unter Oberkante Bordstein. Beton
mit einer Druckfestigkeit (Einzelwert) am Bohrkern von
mind. 12 MPa.
Fundamentbeton mit einer Druckfestigkeit (Einzelwert)
am Bohrkern von mind. 12 MPa.
Menge: 8,000 m
Leistungsbereichkatalog: 115

**00.09.0007 Bordstein aus Beton setzen BSt. HB 18x30 cm*Fuge Typ B an Rinne mit BewF*gerader Stein bis 10 cm unt. OK*F-beton 12 MPa**
StL-Nr. 2311531101011111
Bordstein aus Beton setzen. Breite der Rückenstütze
mind. 15 cm.
Bordstein = HB 18 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein mit Bewegungsfugen an Rinne.
Gerader Stein.
Rückenstütze bis 10 cm unter Oberkante Bordstein. Beton
mit einer Druckfestigkeit (Einzelwert) am Bohrkern von
mind. 12 MPa.
Fundamentbeton mit einer Druckfestigkeit (Einzelwert)
am Bohrkern von mind. 12 MPa.
Menge: 8,000 m
Leistungsbereichkatalog: 115

**00.09.0008 Frostschutzschicht herstellen Bk0,3 o.F.*Feinanteil UF 3 0/32*URA+Einbaudoku DPr min. 100 v.H. Abrechng. Auftrag**
StL-Nr. 2411221041051191
Frostschutzschicht herstellen.
In Verkehrsflächen der Belastungsklasse Bk0,3,
ohne Fertiger bei schwieriger Profilgestaltung oder bei zahlreichen Einbauten.
Feinanteil Kategorie UF 3.
Baustoffgemisch 0/32.
Umweltrelevante Anforderungen beim Einsatz von Baustoffgemischen einschließlich Einbaudokumentation nach
Unterlagen des AG. Einbaudokumentation übergeben.
Verdichtungsgrad DPr mindestens 100 v.H.
Einbaudicke '10-40cm'

Abrechnung nach Auftragsprofilen.
Menge: 53,000 m3
Leistungsbereichkatalog: 112

**00.09.0009 Pflastersteine Schneiden**
Pflastersteine schneiden
Pflasterstärke 8-10 cm
Abgerechnet wird nach Meter.
Menge: 65,000 m

**00.09.0010 Vermessungsarbeitem**
Vermessungsleistung für die Baugrube inkl. Höhenkontrolle des Tankbehälters und für Bord und Pflasterarbeiten auf der Ost und West Seite des Parkplatzes.
Die Vermessungsdaten können für die Abrechnung benutzt werden.die Leistung ist in folgende Phasen aufgeteilt.
Parkplatz Ost:
- Baugrube Tankbehälter
- Borde und Pflaster
Parkplatz West:
- Baugrube Tankbehälter
- Borde und Pflaster
In die Pos. sind alle Hilfsmittel und Personalkosten mit einzurechnen.
Menge: 1,000 St

**00.09.0011 technische Bearbeitung**
Die technische Bearbeitung beinhaltet die Bearbeitung und Prüfung der Vermessungsdaten so wie die Plausibilitätsprüfung der vorhandenen Höhen mit den Unterlagan des AN für die Herstellung der Toilettenanlagen, sowie die koordinierung der Bauzeiten und Arbeiten aller Arbeiten.
Menge: 1,000 St

**00.09.0012 Erschwerniss für das Anpassen Borde und Pflaster**
Erschwerniss für das Anpassen von Bordsteinen und Pflaster an Bestandsflächen.
In die OZ. sind Passschnitte und Angleichungen mit Pflastersplitt, sowie Gerät und Materialkosten der gesammten Fläche mit einzurechnen.
Die OZ. betrifft den Parkplatz West
Abgerechnet wird 1 Stück.
Menge: 1,000 St

**00.09.0013 Betonauflager Tanks**
Beton C 20/25 als Betonauflager für die Betontanks der Toilettenanlage. Beton liefern und auf Höhe einbauen.
Menge: 2,000 m3

#### Unterabschnitt 00.10 Sickermulde

**00.10.0001 Senkrechte Sickerschicht herstellen*B ü. 1,20 -1,40 m T ü. 1,25 -1,75 m*Kies 16/32**
StL-Nr. 24110219921004
Senkrechte Sickerschicht durch Einfüllen und Verdichten
von Filtermaterial in vorhandenen Graben herstellen.
Sickerrohrleitungen werden gesondert vergütet. Ab-
rechnung nach Raummaß der Sickerschicht.
Graben 'Sickergraben'

Grabenbreite über 1,20 bis 1,40 m.
Grabentiefe über 1,25 bis 1,75 m.
Filter aus Kies 16/32.
Menge: 7,000 m3
Leistungsbereichkatalog: 110

**00.10.0002 Baugrube herstellen*Tiefe bis 1,25 m Aush.i.lagern**
StL-Nr. 24108107091029
Baugrube nach Unterlagen des AG herstellen.
Beschreibung der Homogenbereiche nach Unterlagen des
AG. Verbau wird gesondert vergütet.
Baugrube 'Für Sickergraben'

Baugrubentiefe bis 1,25 m.
Aushub innerhalb der Baustelle lagern.
Abrechnung 'nach m3'
Menge: 7,000 m3
Leistungsbereichkatalog: 108

**00.10.0003 Sickerrohrleitung verlegen i.senkr.Sickersch*Rohr DN 125 Teilsickerrohr*PE-HD-Rohr,Typ R2 Sohle=Dichtbahn*Tiefe bis 1,25 m**
StL-Nr. 24110229222111
Sickerrohrleitung in Sickeranlage verlegen. Schachtanschluss wird gesondert vergütet.
Einbau in senkrechte Sickerschicht.
Rohr DN/ID 125.
Teilsickerrohr (LP).
Rohr aus PE-HD Typ R 2 (innen glatt, außen gewellt).
Sickerraumsohle nach Unterlagen des AG mit Kunststoffdichtungsbahn, mit 10 cm Sandbettung, abdichten.
Fließsohlentiefe bis 1,25 m.
Menge: 12,000 m
Leistungsbereichkatalog: 110

**00.10.0004 Sickerrohleiting anschließen**
Sickerrohrleitung an bestehende WC Haus Entwässerung anschließen. Die Erdbauarbeiten sowie Bögen, T u Y Stücke und Muffen sind in die Position mit einzurechnen.
Abgerechnet wird 1 Stüch pro Anschluss.
Menge: 2,000 St

**00.10.0005 Umpflastern Ende der Sickerleitung**
Öffnung / Endstück der Sicherleitung mit Pflaster in Beton einfassen 0,6 x 0,6 m
inkl Pflaster 100 x 200 x 80 und Beton sowie alle Schitte an Pflaster und Rohr.
Menge: 1,000 St

#### Unterabschnitt 00.11 Ausstattung

**00.11.0001 Sitzgruppe**
Sitzgruppe mit Bodenanker bestehend aus 2 Bänken und 1 Tisch, liefern und montieren inkl. allen Kleinteilen.
Davon eine Bank mit und eine ohne Rückenlehne.
Länge 2,00m
Material: Recycling Kunststoff
Schadstofffrei ( unbedenklich nach DIN 71 Teil 3 Spielplatzverordnung.
Sitzfläche: 3 Bretter ( a 2000x100x 47 mm )
Rückenlehne: 2 Bretter ( a 2000x100x47 mm )
Sitzhöhe: ca 450 mm
Tischhöhe: 750 mm
Menge: 2,000 St

**00.11.0002 Betonfundament für Sitzgruppe**
Betonfundament für Sitzgruppe inkl. Bewehrung und Schalung herstellen.
Beton C 25/30, EN 206-1 XC4, XF1
Größe: L/B/T, 2500x300x600 mm
Der Aushub ist in der Fläche zu verteilen.
Das Beipflastern ist inkl. Unterbau ist mit in die Position einzurechnen.
Menge: 4,000 St

**00.11.0003 Fundament für Elektoverteilerkasten**
Fundament für Elektroverteilerkasten mit Kabelleehrrohr 3x DN 50 und 1x DN 100 Einführung.
Größe: L/H/B, 800x500x800
Beton: C20/25EN 206-1 XC4, XF1
mit Kabeleinführung.
Menge: 1,000 St

**00.11.0004 Leerohre DN 50**
Leerrohre für Elektroverteilung inkl. Zugdraht für den Bereich der Baugrube.
Menge: 15,000 m

**00.11.0005 Leerohre DN 100**
Leerohre DN 110 mit Zugdraht für den Bereich der Baugrube.
Menge: 30,000 m

**00.11.0006 Fundament für Leuchte**
Fundament für Straßenlaterne in Pflasterfläche nach statischen und technischen Anforderungen liefern und setzen, mit mindestens den Maßen: 0,8x0,8x0,8m.
Beton: C30/37 EN 206-1 XC4, XF1
Die Kabeleinfühung von unten muss mind. einem Duchmesser von 80 mm haben.
Das Fundament ist 15 cm unter Ok Pflaster zu setzen.
Abgerechnet wird pro Stück.
Alle zusätzlichen hilfsmittel zum setzen sind in die Pos. einzukalkulieren.
Menge: 2,000 St

**00.11.0007 Übergangskasten GFK Montage im Freien IP54**
*** EP-Aufgliederung gefordert
Kabelübergangskasten aus GFK, für Montage im Freien, Schutzklasse II, Schutzart IP 54 DIN EN 60529 (VDE 0470-1), mit Schutzrohrhalter bis Rohrdurchmesser 32 mm für ein Schutzrohr, mit 3 Kabeleinführungen für Kabel bis 5 x 6, mit einem Kabelabgang für Kabel bis 3 x 2,5, ein Sicherungssockel DIN 57635 (VDE 0635), 500 V mit Gewinde D01 und Sicherungseinsatz.
Menge: 1,000 St
Leistungsbereichkatalog: 058
Kostengruppe DIN 276 2018-12: 556

**00.11.0008 Aufsatzleuchte B/L 60/70mm IP23 Gehäuse Alu Abdeck. Kunststoff klar glatt LED 10W**
*** EP-Aufgliederung gefordert
Aufsatzleuchte, Leuchtenanschlussmaße B/L 60/70 mm DIN EN 40-2, Schutzklasse I, Schutzart IP 23 DIN EN 60529 (VDE 0470-1), Gehäuse aus Aluminium, mit weißem Reflektor, Lichtstärkeverteilung asymmetrisch, Abdeckung aus Kunststoff, klar, glatt, mit externem Betriebsgerät, Betriebsgerät wird gesondert vergütet, mit LED-Leuchtmittel, mind. 10 W, Farbtemperatur fest,
Farbtemperatur 4000 K,
Farbtemperaturtoleranz 100 K.
Menge: 2,000 St
Leistungsbereichkatalog: 058
Kostengruppe DIN 276 2018-12: 556

**00.11.0009 Lichtmast Stahl verz H 5m**
*** EP-Aufgliederung gefordert
Lichtmast als gerader Mast DIN EN 40-2 und DIN EN 40-5 aus feuerverzinktem Stahl, Bauform konisch, Querschnitt rund, Nennhöhe 5 m, mit Ausschnitt für Türgröße B/H 75/200 mm, mit Tür und Sicherheitsschloss, einschl. Grundplatte, Länge des Erdstückes/Eingrabtiefe 0,6 m, Leuchtenanschlussmaße B/L 60/70 mm.
Menge: 2,000 St
Leistungsbereichkatalog: 058
Kostengruppe DIN 276 2018-12: 556

**00.11.0010 Handschachtung Graben**
Handschachtung im Bereich von Kabelverdachtpunkten oder allen riskanten Stellen, mit Absprache des AG.
Menge: 2,000 m3

**00.11.0011 Kabeltrasse orten und markieren E-Kabel*Holzpflöcke**
StL-Nr. 2113470111
Kabeltrasse nach Bestandslageplänen oder an Hand von
Verlegeskizzen messtechnisch mittels Kabelortungsgerät
orten und örtlich markieren. Tongenerator im nächstgelegenen Kabelhaus oder Stützpunkt anschalten.
Abgerechnet wird nach Trassenlänge unabhängig von der
Kabelanzahl.
Kabeltyp = Energiekabel.
Markierung mit Holzpflöcken nach Unterlagen des AG.
Menge: 25,000 m
Leistungsbereichkatalog: 134

**00.11.0012 Rammschutzpfosten rot / weiß**
Herausnehmbarer Rammschutzpfosten / Schutzpfosten
Stahlrohr Ø 152 mm, liefern und montieren.
Wandstärke: 3,2 mm
Feuerverzinkte Ausführung und weiß beschichtet
Rote reflektierende Ringe
Integrierte Bodenhülse für einfaches Entfernen mit Verschluss, inlk 3 Schlüssel
Bodenhülse einbetonieren, inkl. Aushub, Pflaster und Betonarbeiten.
Menge: 2,000 St

#### Unterabschnitt 00.12 Sonstige

**00.12.0001 Stillstand Kolonne**
Stillstandskosten für Kolonne inkl. aller Geräte und Maschienen.
Menge: 8,000 h

**00.12.0002 Gerätestillstand Bagger**
StL-Nr. 2110305106
Stillstand des Gerätes und des eingesetzten Personals
auf Anordnung des AG. Vergütet wird ein Verrechnungssatz, der alle Aufwendungen für den Stillstand des Ge-
rätes, ggf. davon abhängige Geräte sowie die Kosten für
das hierfür eingesetzte Personal einschließlich sämtlicher Zuschläge enthält. Abgerechnet wird nach angeordneten Stillstandszeiten. Die Abrechnung erfolgt je angefangener Stunde.
Gerät = Bagger.
Menge: 8,000 h
Leistungsbereichkatalog: 103

**00.12.0003 Fotodokumentation**
Fotodokumentation über den Bauablauf der Baumaßnahme Erdarbeiten Parkplatz Ost / West.
Die Bilder sind auf einem USB Stick zu übergeben.
Menge: 100,000 St
